# Cabiró de fusta serrada

- Propietat de l'arxiu: CYPE INGENIEROS, S.A.
- Format: FIEBDC-3/2002
- Divisa: EUR
- Costos indirectes: 3.00 %
- IVA: 21.00 %

## E Estructures

### EM Fusta

#### EMC Armadures per a cobertes

**EMC045** m³ Cabiró de fusta serrada.
Cabiró de fusta serrada de pi silvestre (Pinus sylvestris) procedent d'Espanya amb certificat PEFC, de 35x35 mm de secció, classe resistent C18 segons UNE-EN 338 i UNE-EN 1912, qualitat estructural ME-2 segons UNE 56544; per a classe d'ús 1 segons UNE-EN 335, amb protecció davant d'agents biòtics que es correspon amb la classe de penetració NP1 segons UNE-EN 351-1, amb acabat raspallat; fixat sobre les corretges amb claus, LBA ANKER "ROTHOBLAAS", d'acer galvanitzat d'alta adherència.
Inclou: Replanteig dels capçals sobre les corretges. Presentació dels capçals sobre les corretges. Col·locació i anivellació. Fixació de les corretges.
Criteri d'amidament de projecte: Volum mesurat segons documentació gràfica de Projecte, recolzant-se en les majors dimensions transversals per aquelles peces que no tinguin seccions rectangulars o quadrades, i la longitud incloent els lliuraments.
Criteri de mesura d'obra: Es mesurarà el volum realment executat segons especificacions de Projecte, recolzant-se en les majors dimensions transversals per a aquelles peces que no tinguin escairades rectangulars o quadrades, incloent en la longitud els acords. Es consideren inclosos tots els elements integrants de l'estructura senyalats en els plànols i detalls del Projecte.

| Codi | Ut | Descripció | Rendiment | Preu | Import |
|---|---|---|---|---|---|
| mt07mee100kaa1baa | m³ | Fusta serrada de pi silvestre (Pinus sylvestris) procedent d'Espanya amb certificat PEFC, per a cabirons, de fins a 5 m de longitud, de 35x35 mm de secció, classe resistent C18 segons UNE-EN 338 i UNE-EN 1912, qualitat estructural ME-2 segons UNE 56544; per a classe d'ús 1 segons UNE-EN 335, amb protecció davant d'agents biòtics que es correspon amb la classe de penetració NP1 segons UNE-EN 351-1, amb acabat raspallat. (material) | 1.000 | 654.84 | 654.84 |
| mt07emr111V | U | Clau, LBA ANKER "ROTHOBLAAS", de 6 mm de diàmetre i 100 mm de longitud, d'acer galvanitzat d'alta adherència. (material) | 2332.362 | 0.38 | 886.30 |
| op00cla010 |  | Clavadora pneumàtica. | 1.000 | 0.00 | 0.00 |
| op00cep010 |  | Garlopa. | 1.000 | 0.00 | 0.00 |
| op00tal010 |  | Trepant. | 1.000 | 0.00 | 0.00 |
| op00cor050 |  | Talladora manual de fusta, de disc. | 1.000 | 0.00 | 0.00 |
| mo048 | h | Oficial 1ª muntador d'estructura de fusta. (mà d'obra) | 29.171 | 28.39 | 828.16 |
| mo095 | h | Ajudant muntador d'estructura de fusta. (mà d'obra) | 14.586 | 25.25 | 368.30 |
| % | % | Costos directes complementaris | 2 % | 2737.60 | 54.75 |
|  |  | Costos directes |  |  | 2792.35 |
