# Forjat de panell contralaminat de fusta (CLT)

- Propietat de l'arxiu: CYPE Ingenieros S.A.
- Format: FIEBDC-3/2016
- Programa: Generador de preus de la construcció. CYPE Ingenieros, S.A.
- Data: 24/01/2025
- Divisa: EUR
- Costos indirectes: 3 %
- IVA: 21 %

## E Estructures

### EM Fusta

#### EMD Entramats de panell contralaminat (CLT)

**EMD020** m² Forjat de panell contralaminat de fusta (CLT).
Forjat de panell contralaminat de fusta (CLT), de superfície mitjana major de 6 m², de 60 mm d'espessor, format per tres capes de taules de fusta, encolades amb adhesiu sense urea-formaldehid, amb capes successives perpendiculars entre si i disposició transversal de les taules en les capes exteriors, acabat superficial qualitat no vista en ambdues cares, de fusta d'avet roig (Picea abies) i pi silvestre (Pinus sylvestris), classe de servei 1 i 2, segons UNE-EN 1995-1-1, Euroclasse D-s2, d0 de reacció al foc, segons UNE-EN 13501-1, conductivitat tèrmica 0,13 W/(mK), densitat 490 kg/m³, calor específic 1600 J/kgK, factor de resistència a la difusió del vapor d'aigua 20, contingut d'humitat a l'entrega del 12% (+/- 2%), classe resistent C24 i mòdul d'elasticitat paral·lel de 12500 N/mm², amb tractament superficial hidrofugant, transparent; desolidarització amb banda resilient Aladin Stripe Soft "ROTHOBLAAS", de cautxú EPDM extrudit, de 5 mm d'espessor i 95 mm d'amplada, per a reducció de soroll d'impactes en 4 dBA, segons UNE-EN ISO 10140, fijada con grapas; reforç de junts entre panells, mitjançant panells encadellats per al seu correcte acoblament fixats amb cargols autoperforants de cap ample, d'acer zincat amb revestiment de crom TBS "ROTHOBLAAS" i segellat interior amb cinta adhesiva per ambdues cares, Butyl Band "ROTHOBLAAS", de goma butílica, amb armadura de polièster; resolució de trobades, mitjançant segellat exterior amb cinta autoadhesiva Flexi Band "ROTHOBLAAS" de polietilè amb adhesiu acrílic sense dissolvents, amb armadura de polietilè i pel·lícula de separació de paper siliconat, prèvia aplicació d'emprimació incolora Primer "ROTHOBLAAS", a base d'una dispersió acrílica sense dissolvents; fixació de panells amb cargols de cap rodó, d'acer galvanitzat, VGZ "ROTHOBLAAS". Inclús talls, entalles per al seu correcte acoblament, anivellació i col·locació dels elements de lligat i reforç. Treballat en taller i col·locat en obra.
Criteri de valoració econòmica: El preu inclou la descàrrega del panell, per mitjà d'eslingues.
Inclou: Replanteig i marcat d'eixos. Col·locació de la banda desolidaritzadora. Preparació dels panells per a la seva descàrrega. Col·locació i fixació provisional dels planells. Aplomat i anivellació. Execució de les unions. Fixació definitiva dels panells. Resolució de trobades.
Criteri d'amidament de projecte: Superfície mesurada segons documentació gràfica de Projecte, sense deduir forats.
Criteri de mesura d'obra: Es mesurarà la superfície realment executada segons especificacions de Projecte, sense deduir forats. Es consideren inclosos tots els elements integrants de l'estructura senyalats en els plànols i detalls del Projecte.

| Codi | Ut | Descripció | Rendiment | Preu | Import |
|---|---|---|---|---|---|
| mt07ems020accaxb | m² | Panell contralaminat de fusta (CLT), de superfície mitjana major de 6 m², de 60 mm d'espessor, format per tres capes de taules de fusta, encolades amb adhesiu sense urea-formaldehid, amb capes successives perpendiculars entre si i disposició transversal de les taules en les capes exteriors, acabat superficial qualitat no vista en ambdues cares, de fusta d'avet roig (Picea abies) i pi silvestre (Pinus sylvestris), classe de servei 1 i 2, segons UNE-EN 1995-1-1, Euroclasse D-s2, d0 de reacció al foc, segons UNE-EN 13501-1, conductivitat tèrmica 0,13 W/(mK), densitat 490 kg/m³, calor específic 1600 J/kgK, factor de resistència a la difusió del vapor d'aigua 20, contingut d'humitat a l'entrega del 12% (+/- 2%), classe resistent C24 i mòdul d'elasticitat paral·lel de 12500 N/mm². (material) | 1.15 | 54.78 | 62.997 |
| mt07ems030 | U | Repercussió, per m², de tractament superficial hidrofugant, transparent, aplicat en una cara del panell contralaminat de fusta. (material) | 1 | 4.8 | 4.800 |
| mt16pdr010ub | m | Banda resilient Aladin Stripe Soft "ROTHOBLAAS", de cautxú EPDM extrudit, de 5 mm d'espessor i 95 mm d'amplada, per a reducció de soroll d'impactes en 4 dBA, segons UNE-EN ISO 10140, sense substàncies orgàniques volàtils (VOC), amb grapes de fixació. (material) | 0.35 | 17.26 | 6.041 |
| mt07emr320Fb | U | Repercussió, per m², de reforç de junts entre panells, mitjançant panells encadellats per al seu correcte acoblament fixats amb cargols autoperforants de cap ample, d'acer zincat amb revestiment de crom TBS "ROTHOBLAAS" i segellat interior amb cinta adhesiva per ambdues cares, Butyl Band "ROTHOBLAAS", de goma butílica, amb armadura de polièster. (material) | 1 | 2.1 | 2.100 |
| mt07emr330Dwb | U | Repercussió, per m², de resolució de trobades, mitjançant segellat exterior amb cinta autoadhesiva Flexi Band "ROTHOBLAAS" de polietilè amb adhesiu acrílic sense dissolvents, amb armadura de polietilè i pel·lícula de separació de paper siliconat, prèvia aplicació d'emprimació incolora Primer "ROTHOBLAAS", a base d'una dispersió acrílica sense dissolvents. (material) | 1 | 2.1 | 2.100 |
| mt07emr117d150 | U | Repercussió, per m², de cargols de cap rodó, d'acer galvanitzat, VGZ "ROTHOBLAAS", per a muntatge de panell contralaminat de fusta. (material) | 1 | 1.5 | 1.500 |
| mq07gte010c | h | Grua autopropulsada de braç telescòpic amb una capacitat d'elevació de 30 t i 27 m d'altura màxima de treball. (maquinària) | 0.05 | 75.04 | 3.752 |
| mo048 | h | Oficial 1ª muntador d'estructura de fusta. (mà d'obra) | 0.435 | 29.64 | 12.893 |
| mo095 | h | Ajudant muntador d'estructura de fusta. (mà d'obra) | 0.887 | 26.36 | 23.381 |
| % | % | Costos directes complementaris | 2 % | 119.564 | 2.391 |
|  |  | Costos directes |  |  | 121.955 |

Residus:
- col·locació: mt07ems020accaxb; factor de residu 0.0063

## Recursos

**mt07ems020accaxb** m² Panell contralaminat de fusta (CLT)
Dades tècniques: Cost energètic 1599.420 MJ; Emissió de CO2 -33.352 kg; Codi LER 17 02 01; Massa de l'element 29.4 kg; Volum 0.026727 m3
Residus:
- embalatge: re170203 Plàstic. (component de residu); rendiment 0.034 kg; Codi LER 17 02 03; Massa de l'element 1 kg; Volum 0.001667 m3

**mt16pdr010ub** m Banda resilient Aladin Stripe Soft "ROTHOBLAAS"
Dades tècniques: Cost energètic 47.085 MJ; Emissió de CO2 2.051 kg
