# Recolzament de sostre sanitari ventilat, d'entramat lleuger de fusta, sobre fonamentació de formigó

- Propietat de l'arxiu: CYPE Ingenieros S.A.
- Format: FIEBDC-3/2016
- Programa: Generador de preus de la construcció. CYPE Ingenieros, S.A.
- Data: 30/09/2024
- Divisa: EUR
- Costos indirectes: 3 %
- IVA: 21 %

## E Estructures

### EM Fusta

#### EML Entramats lleugers

**EML101** m Recolzament de sostre sanitari ventilat, d'entramat lleuger de fusta, sobre fonamentació de formigó.
Recolzament de sostre sanitari ventilat, d'entramat lleuger de fusta, sobre fonamentació de formigó, format per: impermeabilització de la fonamentació amb làmina bituminosa autoadhesiva, Protect 330 "ROTHOBLAAS" de 1 mm d'espessor, d'aplicació en fred, de fins a 60 cm de desenvolupament. Inclús neteja i preparació de la superfície, minves, talls, cavalcaments de les làmines asfàltiques i banda de segellat.
Criteri de valoració econòmica: El preu no inclou els entramats lleugers de fusta.
Inclou: Replanteig i marcat d'eixos. Neteja i preparació de la superfície. Tall i preparació de les làmines. Col·locació de la impermeabilització de la fonamentació.
Criteri d'amidament de projecte: Longitud mesurada segons documentació gràfica de Projecte.
Criteri de mesura d'obra: Es mesurarà la longitud realment executada segons especificacions de Projecte.

| Codi | Ut | Descripció | Rendiment | Preu | Import |
|---|---|---|---|---|---|
| mt14lbr020g | m² | Làmina bituminosa autoadhesiva, Protect 330 "ROTHOBLAAS" de 1 mm d'espessor, d'aplicació en fred, temperatura d'aplicació entre 0°C i 40°C, per a fonamentacions, subministrada en rotllos de 33 cm d'amplada i 10 m de longitud. (material) | 0.6 | 37.8 | 22.680 |
| mo048 | h | Oficial 1ª muntador d'estructura de fusta. (mà d'obra) | 0.12 | 28.39 | 3.407 |
| mo095 | h | Ajudant muntador d'estructura de fusta. (mà d'obra) | 0.24 | 25.25 | 6.060 |
| % | % | Costos directes complementaris | 2 % | 32.147 | 0.643 |
|  |  | Costos directes |  |  | 32.790 |

Residus:
- col·locació: mt14lbr020g; factor de residu 0.035

## Recursos

**mt14lbr020g** m² Làmina bituminosa autoadhesiva
Dades tècniques: Cost energètic 120.962 MJ; Emissió de CO2 3.497 kg; Codi LER 17 03 02; Massa de l'element 2 kg; Volum 0.002 m3
Residus:
- embalatge: re170203 Plàstic. (component de residu); rendiment 0.07 kg; Codi LER 17 02 03; Massa de l'element 1 kg; Volum 0.001667 m3
