# Làmina altament transpirable, per l'interior de coberta plana

- Propietat de l'arxiu: CYPE Ingenieros S.A.
- Format: FIEBDC-3/2016
- Programa: Generador de preus de la construcció. CYPE Ingenieros, S.A.
- Data: 30/09/2024
- Divisa: EUR
- Costos indirectes: 3 %
- IVA: 21 %

## N Aïllaments e impermeabilitzacions

### NE Estanquitat

#### NEU Cobertes planes

**NEU015** m² Làmina altament transpirable, per l'interior de coberta plana.
Làmina altament transpirable, impermeable a l'aigua de pluja, de polipropilè, amb armadura, Traspir 205 "ROTHOBLAAS", de 0,8 mm d'espessor i 205 g/m², de 0,02 m de gruix d'aire equivalent enfront de la difusió de vapor d'aigua, segons UNE-EN 1931, estanquitat a l'aigua classe W1 segons UNE-EN 1928, permeabilitat a l'aire 0,02 m³/h·m² a 50 Pa, Euroclasse E de reacció al foc, segons UNE-EN 13501-1. Col·locació en obra: amb cavalcaments, per l'interior de la coberta plana. Inclús grapes L "ROTHOBLAAS" i cinta autoadhesiva Flexi Band "ROTHOBLAAS" per a segellat de junts.
Inclou: Neteja i preparació de la superfície. Tall i preparació. Col·locació i fixació de la làmina per al control del vapor. Tall de la cinta de segellat. Col·locació de la cinta de segellat.
Criteri d'amidament de projecte: Superfície mesurada segons documentació gràfica de Projecte.
Criteri de mesura d'obra: Es mesurarà la superfície realment executada segons especificacions de Projecte.

| Codi | Ut | Descripció | Rendiment | Preu | Import |
|---|---|---|---|---|---|
| mt15pdr150tf | m² | Làmina altament transpirable, impermeable a l'aigua de pluja, de polipropilè, amb armadura, Traspir 205 "ROTHOBLAAS", de 0,8 mm d'espessor i 205 g/m², de 0,02 m de gruix d'aire equivalent enfront de la difusió de vapor d'aigua, segons UNE-EN 1931, estanquitat a l'aigua classe W1 segons UNE-EN 1928, permeabilitat a l'aire 0,02 m³/h·m² a 50 Pa, Euroclasse E de reacció al foc, segons UNE-EN 13501-1, amb resistència als rajos UV de 3 mesos, rang de temperatura de treball de -40 a 80°C, per col·locar sota revestiments amb lamel·les de fusta, sense junts oberts, subministrada en rotllos de 1,50x50 m, segons UNE-EN 13859-2. (material) | 1.2 | 3.37 | 4.044 |
| mt15pdr300M | U | Grapa L "ROTHOBLAAS", d'acer galvanitzat, de 8 mm d'altura; per a la fixació de làmines per al control del vapor. (material) | 5 | 0.02 | 0.100 |
| mt15pdr050e | m | Cinta autoadhesiva Flexi Band "ROTHOBLAAS", de polietilè, amb adhesiu acrílic sense dissolvents, armadura de polietilè i pel·lícula de separació de paper siliconat, de 0,34 mm d'espessor i 60 mm d'amplada, rang de temperatura de treball de -40 a 80°C, per al segellat en les trobades dels panells i per a la fixació i el segellat de làmines impermeabilitzants i per al control del vapor, subministrada en rotllos de 25 m de longitud. (material) | 1.02 | 1.58 | 1.612 |
| mo054 | h | Oficial 1ª muntador d'aïllaments. (mà d'obra) | 0.051 | 29.34 | 1.496 |
| mo101 | h | Ajudant muntador d'aïllaments. (mà d'obra) | 0.025 | 25.28 | 0.632 |
| % | % | Costos directes complementaris | 2 % | 7.884 | 0.158 |
|  |  | Costos directes |  |  | 8.042 |

Residus:
- col·locació: mt15pdr150tf; factor de residu 0.035
- col·locació: mt15pdr050e; factor de residu 0.044

## Recursos

**mt15pdr150tf** m² Làmina altament transpirable
Dades tècniques: Cost energètic 22.345 MJ; Emissió de CO2 0.760 kg; Codi LER 17 06 04; Massa de l'element 0.205 kg; Volum 0.000342 m3
Residus:
- embalatge: re170203 Plàstic. (component de residu); rendiment 0.034 kg; Codi LER 17 02 03; Massa de l'element 1 kg; Volum 0.001667 m3

**mt15pdr300M** U Grapa L "ROTHOBLAAS", d'acer galvanitzat, de 8 mm d'altura; per a la fixació de làmines per al control del vapor
Dades tècniques: Cost energètic 0.713 MJ; Emissió de CO2 1.122 kg
Residus:
- embalatge: re150101 Envasos de paper i cartró. (component de residu); rendiment 1.32 kg; Codi LER 15 01 01; Massa de l'element 1 kg; Volum 0.001333 m3

**mt15pdr050e** m Cinta autoadhesiva Flexi Band "ROTHOBLAAS"
Dades tècniques: Cost energètic 8.037 MJ; Emissió de CO2 0.018 kg; Codi LER 17 02 03; Massa de l'element 0.019 kg; Volum 0.000032 m3
Residus:
- embalatge: re170201 Fusta. (component de residu); rendiment 0.04 kg; Codi LER 17 02 01; Massa de l'element 1 kg; Volum 0.000909 m3
