# Segellat estanc del junt entre la fusteria exterior i el parament

- Propietat de l'arxiu: CYPE INGENIEROS, S.A.
- Format: FIEBDC-3/2002
- Divisa: EUR
- Costos indirectes: 3.00 %
- IVA: 21.00 %

## N Aïllaments e impermeabilitzacions

### NE Estanquitat

#### NEC Fusteries

**NEC010** m Segellat estanc del junt entre la fusteria exterior i el parament.
Segellat estanc del junt entre la fusteria exterior i el parament de fusta, per l'interior, amb cinta autoadhesiva, Plaster Band In "ROTHOBLAAS", de polipropilè, amb adhesiu acrílic sense dissolvents i pel·lícula de separació de paper siliconat, de 7,5 cm d'amplada, apta per a revestiment posterior, amb reforç en les cantonades mitjançant cavalcaments o formant plecs.
Inclou: Neteja i preparació de la superfície. Tall de la cinta de segellat. Col·locació de la cinta de segellat.
Criteri d'amidament de projecte: Longitud mesurada segons documentació gràfica de Projecte.
Criteri de mesura d'obra: Es mesurarà la longitud realment executada segons especificacions de Projecte.

| Codi | Ut | Descripció | Rendiment | Preu | Import |
|---|---|---|---|---|---|
| mt15sro020a | m | Cinta autoadhesiva, Plaster Band In "ROTHOBLAAS", de polipropilè, amb adhesiu acrílic sense dissolvents i pel·lícula de separació de paper siliconat, de 7,5 cm d'amplada, apta per a revestiment posterior, rang de temperatura de treball de -40 a 80°C, per a aplicar en interiors, subministrada en rotllos de 25 m de longitud. (material) | 1.100 | 4.28 | 4.71 |
| mo101 | h | Ajudant muntador d'aïllaments. (mà d'obra) | 0.082 | 25.28 | 2.07 |
| % | % | Costos directes complementaris | 2 % | 6.78 | 0.14 |
|  |  | Costos directes |  |  | 6.92 |
