# Barrera de vapor sota forjat

- Propietat de l'arxiu: CYPE INGENIEROS, S.A.
- Format: FIEBDC-3/2002
- Divisa: EUR
- Costos indirectes: 3.00 %
- IVA: 21.00 %

## N Aïllaments e impermeabilitzacions

### NE Estanquitat

#### NED Forjats

**NED055** m² Barrera de vapor sota forjat.
Barrera de vapor amb estanquitat a l'aire, de polietilè, Barrier 150 "ROTHOBLAAS", de 0,20 mm d'espessor i 188 g/m², de 145 m de gruix d'aire equivalent enfront de la difusió de vapor d'aigua, segons UNE-EN 1931, permeabilitat a l'aire 0,03 m³/h·m² a 50 Pa, Euroclasse E de reacció al foc segons UNE-EN 13501-1. Col·locació en obra: amb cavalcaments, por la cara inferior del forjado. Inclús grapes L "ROTHOBLAAS" i cinta autoadhesiva Flexi Band "ROTHOBLAAS" per a segellat de junts.
Inclou: Neteja i preparació de la superfície. Tall i preparació. Fixació. Tall de la cinta de segellat. Col·locació de la cinta de segellat.
Criteri d'amidament de projecte: Superfície mesurada segons documentació gràfica de Projecte.
Criteri de mesura d'obra: Es mesurarà la superfície realment executada segons especificacions de Projecte.

| Codi | Ut | Descripció | Rendiment | Preu | Import |
|---|---|---|---|---|---|
| mt15pdr200g | m² | Barrera de vapor amb estanquitat a l'aire, de polietilè, Barrier 150 "ROTHOBLAAS", de 0,2 mm d'espessor i 188 g/m², de 145 m de gruix d'aire equivalent enfront de la difusió de vapor d'aigua, segons UNE-EN 1931, permeabilitat a l'aire 0,03 m³/h·m² a 50 Pa, Euroclasse E de reacció al foc segons UNE-EN 13501-1, rang de temperatura de treball de -40 a 80°C, subministrada en rotllos de 1,50x25 m, segons UNE-EN 13984. (material) | 1.200 | 2.09 | 2.51 |
| mt15pdr300M | U | Grapa L "ROTHOBLAAS", d'acer galvanitzat, de 8 mm d'altura; per a la fixació de làmines per al control del vapor. (material) | 5.000 | 0.02 | 0.10 |
| mt15pdr050e | m | Cinta autoadhesiva Flexi Band "ROTHOBLAAS", de polietilè, amb adhesiu acrílic sense dissolvents, armadura de polietilè i pel·lícula de separació de paper siliconat, de 0,34 mm d'espessor i 60 mm d'amplada, rang de temperatura de treball de -40 a 80°C, per al segellat en les trobades dels panells i per a la fixació i el segellat de làmines impermeabilitzants i per al control del vapor, subministrada en rotllos de 25 m de longitud. (material) | 1.020 | 1.58 | 1.61 |
| op00gra020 |  | Grapadora de martell. | 1.000 | 0.00 | 0.00 |
| mo054 | h | Oficial 1ª muntador d'aïllaments. (mà d'obra) | 0.058 | 29.34 | 1.70 |
| mo101 | h | Ajudant muntador d'aïllaments. (mà d'obra) | 0.029 | 25.28 | 0.73 |
| % | % | Costos directes complementaris | 2 % | 6.65 | 0.13 |
|  |  | Costos directes |  |  | 6.78 |
