# Segellat estanc de pas de cables amb peça prefabricada, en parament de fusta

- Propietat de l'arxiu: CYPE INGENIEROS, S.A.
- Format: FIEBDC-3/2002
- Divisa: EUR
- Costos indirectes: 3.00 %
- IVA: 21.00 %

## N Aïllaments e impermeabilitzacions

### NE Estanquitat

#### NEI Instal·lacions

**NEI010** U Segellat estanc de pas de cables amb peça prefabricada, en parament de fusta.
Segellat estanc amb peça autoadhesiva, per a un cable de 4 a 8 mm de diàmetre, Manica Single "ROTHOBLAAS", de paper impregnat i cautxú sintètic EPDM, de 15x15 cm, fixada abans de la instal·lació de les caixes per a allotjament de mecanismes i de pas d'instal·lacions, en parament de fusta.
Inclou: Neteja i preparació de la superfície. Col·locació de la peça.
Criteri d'amidament de projecte: Nombre d'unitats previstes, segons documentació gràfica de Projecte.
Criteri de mesura d'obra: Es mesurarà el nombre d'unitats realment executades segons especificacions de Projecte.

| Codi | Ut | Descripció | Rendiment | Preu | Import |
|---|---|---|---|---|---|
| mt15sro060a | U | Peça per a la resolució del pas d'instal·lacions, autoadhesiva, per a un cable de 4 a 8 mm de diàmetre, Manica Single "ROTHOBLAAS", de paper impregnat i cautxú sintètic EPDM, de 15x15 cm, rang de temperatura de treball de -20 a 100°C, per a aplicar en interiors i exteriors. (material) | 1.000 | 10.60 | 10.60 |
| mo101 | h | Ajudant muntador d'aïllaments. (mà d'obra) | 0.013 | 25.28 | 0.33 |
| % | % | Costos directes complementaris | 2 % | 10.93 | 0.22 |
|  |  | Costos directes |  |  | 11.15 |
