# Panell sandvitx per a forjat, sobre estructura d'acer

- Propietat de l'arxiu: CYPE Ingenieros S.A.
- Format: FIEBDC-3/2016
- Programa: Generador de preus de la construcció. CYPE Ingenieros, S.A.
- Data: 04/07/2024
- Divisa: EUR
- Costos indirectes: 3 %
- IVA: 21 %

## E Estructures

### EA Acer

#### EAN Panells estructurals

**EAN010** m² Panell sandvitx per a forjat, sobre estructura d'acer.
Panell sandvitx encadellat en les quatre cares, compost de: cara exterior de placa de guix reforçat amb fibres, de 12 mm d'espessor, nucli aïllant d'escuma de poliestirè extrusor de 40 mm d'espessor i cara interior de placa de guix reforçat amb fibres, de 12 mm d'espessor, de 2400x550 mm, transmitància tèrmica 0,774 W/(m²K), Euroclasse B-s1, d0 de reacció al foc, segons UNE-EN 13501-1, fixat amb cargols autotaladrants de cap aixamfranat, d'acer al carboni, sobre estructura d'acer de perfils amb ales de fins a 6 mm de gruix, amb una llum entre recolzaments de 40 cm, per a forjat.
Criteri de valoració econòmica: El preu no inclou el paviment.
Inclou: Replanteig i tall dels panells. Col·locació i fixació del panell sandvitx.
Criteri d'amidament de projecte: Superfície mesurada segons documentació gràfica de Projecte.
Criteri de mesura d'obra: Es mesurarà la superfície realment executada segons especificacions de Projecte.

| Codi | Ut | Descripció | Rendiment | Preu | Import |
|---|---|---|---|---|---|
| mt13pst040hh | m² | Panell sandvitx encadellat en les quatre cares, compost de: cara exterior de placa de guix reforçat amb fibres, de 12 mm d'espessor, nucli aïllant d'escuma de poliestirè extrusor de 40 mm d'espessor i cara interior de placa de guix reforçat amb fibres, de 12 mm d'espessor, de 2400x550 mm, transmitància tèrmica 0,774 W/(m²K), Euroclasse B-s1, d0 de reacció al foc, segons UNE-EN 13501-1. (material) | 1.05 | 48.27 | 50.684 |
| mt13pst130d | U | Cargol autoforadant de cap aixamfranat, d'acer al carboni, de 6,3 mm de diàmetre i 100 mm de longitud. (material) | 16 | 0.4 | 6.400 |
| mo054 | h | Oficial 1ª muntador d'aïllaments. (mà d'obra) | 0.295 | 29.34 | 8.655 |
| mo101 | h | Ajudant muntador d'aïllaments. (mà d'obra) | 0.295 | 25.28 | 7.458 |
| % | % | Costos directes complementaris | 2 % | 73.197 | 1.464 |
|  |  | Costos directes |  |  | 74.661 |

Residus:
- col·locació: mt13pst040hh; factor de residu 0.0209579
- col·locació: mt13pst130d Cargol autoforadant de cap aixamfranat, d'acer al carboni, de 6,3 mm de diàmetre i 100 mm de longitud; factor de residu 0.0039267

## Recursos

**mt13pst040hh** m² Panell sandvitx encadellat en les quatre cares
Dades tècniques: Cost energètic 1.769 MJ; Emissió de CO2 30.058 kg; Codi LER 17 08 02; Massa de l'element 30.03 kg; Volum 0.03003 m3
Residus:
- embalatge: re170203 Plàstic. (component de residu); rendiment 0.006 kg; Codi LER 17 02 03; Massa de l'element 1 kg; Volum 0.001667 m3

**mt13pst130d** U Cargol autoforadant de cap aixamfranat, d'acer al carboni, de 6,3 mm de diàmetre i 100 mm de longitud
Dades tècniques: Cost energètic 0.211 MJ; Emissió de CO2 0.012 kg; Codi LER 17 04 05; Massa de l'element 0.0191 kg; Volum 0.000009 m3
Residus:
- embalatge: re150101 Envasos de paper i cartró. (component de residu); rendiment 0.001 kg; Codi LER 15 01 01; Massa de l'element 1 kg; Volum 0.001333 m3
