# Sostre sanitari ventilat, de panell contralaminat de fusta (CLT) alleugerit, amb aïllament incorporat

- Propietat de l'arxiu: CYPE Ingenieros S.A.
- Format: FIEBDC-3/2016
- Programa: Generador de preus de la construcció. CYPE Ingenieros, S.A.
- Data: 04/07/2024
- Divisa: EUR
- Costos indirectes: 3 %
- IVA: 21 %

## E Estructures

### EM Fusta

#### EMD Entramats de panell contralaminat (CLT)

**EMD021** m² Sostre sanitari ventilat, de panell contralaminat de fusta (CLT) alleugerit, amb aïllament incorporat.
Sostre sanitari ventilat, de panell contralaminat de fusta (CLT), alleugerit, amb aïllament incorporat, de superfície mitjana major de 6 m², de 240 mm d'espessor, format per cinc capes: dues capes de posts de fusta en cadascuna de les seves cares, unides entre si per mitjà de muntants de fusta, de 60x140 mm de secció, encolades amb adhesiu sense urea-formaldehid, amb capes successives perpendiculars entre si i disposició transversal de les taules en les capes exteriors, acabat superficial qualitat no vista en ambdues cares, de fusta d'avet roig (Picea abies) i pi silvestre (Pinus sylvestris) i una capa d'aïllament termoacústic entre els muntants, de panell de fibres de fusta, de 140 mm d'espessor, classe de servei 1 i 2, segons UNE-EN 1995-1-1, Euroclasse D-s2, d0 de reacció al foc, segons UNE-EN 13501-1, resistència tèrmica 3,99 m²K/W, densitat 305 kg/m³, classe resistent C24 i mòdul d'elasticitat paral·lel de 11000 N/mm²; reforç de junts entre panells, amb llengüeta de fusta microlaminada per emboetat de plafons, fixada en ambdues direccions amb cargols de cap ample, de cap rodó d'acer galvanitzat VGZ "ROTHOBLAAS", amb un angle d'inclinació de 45°; resolució de trobades, mitjançant segellat exterior amb cinta autoadhesiva Flexi Band "ROTHOBLAAS" de polietilè amb adhesiu acrílic sense dissolvents, amb armadura de polietilè i pel·lícula de separació de paper siliconat, prèvia aplicació d'emprimació incolora Primer "ROTHOBLAAS", a base d'una dispersió acrílica sense dissolvents. Inclús talls, entalles per al seu correcte acoblament, anivellació i col·locació dels elements de lligat i reforç. Treballat en taller i col·locat en obra.
Criteri de valoració econòmica: El preu inclou la descàrrega del panell, per mitjà d'eslingues.
Inclou: Replanteig i marcat d'eixos. Preparació dels panells per a la seva descàrrega. Col·locació i fixació provisional dels planells. Aplomat i anivellació. Execució de les unions. Fixació definitiva dels panells. Resolució de trobades.
Criteri d'amidament de projecte: Superfície mesurada segons documentació gràfica de Projecte, sense deduir forats.
Criteri de mesura d'obra: Es mesurarà la superfície realment executada segons especificacions de Projecte, sense deduir forats. Es consideren inclosos tots els elements integrants de l'estructura senyalats en els plànols i detalls del Projecte.

| Codi | Ut | Descripció | Rendiment | Preu | Import |
|---|---|---|---|---|---|
| mt07ems021ccfc | m² | Panell contralaminat de fusta (CLT), alleugerit, amb aïllament incorporat, de superfície mitjana major de 6 m², de 240 mm d'espessor, format per cinc capes: dues capes de posts de fusta en cadascuna de les seves cares, unides entre si per mitjà de muntants de fusta, de 60x140 mm de secció, encolades amb adhesiu sense urea-formaldehid, amb capes successives perpendiculars entre si i disposició transversal de les taules en les capes exteriors, acabat superficial qualitat no vista en ambdues cares, de fusta d'avet roig (Picea abies) i pi silvestre (Pinus sylvestris) i una capa d'aïllament termoacústic entre els muntants, de panell de fibres de fusta, de 140 mm d'espessor, classe de servei 1 i 2, segons UNE-EN 1995-1-1, Euroclasse D-s2, d0 de reacció al foc, segons UNE-EN 13501-1, resistència tèrmica 3,99 m²K/W, densitat 305 kg/m³, classe resistent C24 i mòdul d'elasticitat paral·lel de 11000 N/mm². (material) | 1.15 | 84 | 96.600 |
| mt07emr321d | U | Repercussió, per m², de reforç de junts entre panells, amb llengüeta de fusta microlaminada per emboetat de plafons, fixada en ambdues direccions amb cargols de cap ample, de cap rodó d'acer galvanitzat VGZ "ROTHOBLAAS", amb un angle d'inclinació de 45°. (material) | 1 | 2.63 | 2.630 |
| mt07emr330Dwb | U | Repercussió, per m², de resolució de trobades, mitjançant segellat exterior amb cinta autoadhesiva Flexi Band "ROTHOBLAAS" de polietilè amb adhesiu acrílic sense dissolvents, amb armadura de polietilè i pel·lícula de separació de paper siliconat, prèvia aplicació d'emprimació incolora Primer "ROTHOBLAAS", a base d'una dispersió acrílica sense dissolvents. (material) | 1 | 2.1 | 2.100 |
| mq07gte010c | h | Grua autopropulsada de braç telescòpic amb una capacitat d'elevació de 30 t i 27 m d'altura màxima de treball. (maquinària) | 0.058 | 75.04 | 4.352 |
| mo048 | h | Oficial 1ª muntador d'estructura de fusta. (mà d'obra) | 0.535 | 28.39 | 15.189 |
| mo095 | h | Ajudant muntador d'estructura de fusta. (mà d'obra) | 1.056 | 25.25 | 26.664 |
| % | % | Costos directes complementaris | 2 % | 147.535 | 2.951 |
|  |  | Costos directes |  |  | 150.486 |

Residus:
- col·locació: mt07ems021ccfc; factor de residu 0.0063

## Recursos

**mt07ems021ccfc** m² Panell contralaminat de fusta (CLT)
Dades tècniques: Cost energètic 3088.308 MJ; Emissió de CO2 -17.214 kg; Codi LER 17 02 01; Massa de l'element 73.2 kg; Volum 0.066545 m3
Residus:
- embalatge: re170203 Plàstic. (component de residu); rendiment 0.034 kg; Codi LER 17 02 03; Massa de l'element 1 kg; Volum 0.001667 m3
