# Recolzament de sostre sanitari ventilat, de panell contralaminat de fusta (CLT), sobre fonamentació de formigó

- Propietat de l'arxiu: CYPE Ingenieros S.A.
- Format: FIEBDC-3/2016
- Programa: Generador de preus de la construcció. CYPE Ingenieros, S.A.
- Data: 04/07/2024
- Divisa: EUR
- Costos indirectes: 3 %
- IVA: 21 %

## E Estructures

### EM Fusta

#### EMD Entramats de panell contralaminat (CLT)

**EMD101** m Recolzament de sostre sanitari ventilat, de panell contralaminat de fusta (CLT), sobre fonamentació de formigó.
Recolzament de sostre sanitari ventilat, de panell contralaminat de fusta (CLT), sobre fonamentació de formigó, format per: impermeabilització de la fonamentació amb làmina bituminosa autoadhesiva, Protect 330 "ROTHOBLAAS" de 1 mm d'espessor, d'aplicació en fred, de fins a 60 cm de desenvolupament. Inclús neteja i preparació de la superfície, minves, talls, cavalcaments de les làmines asfàltiques i banda de segellat.
Criteri de valoració econòmica: El preu no inclou els panells contralaminats de fusta (CLT).
Inclou: Replanteig i marcat d'eixos. Neteja i preparació de la superfície. Tall i preparació de les làmines. Col·locació de la impermeabilització de la fonamentació.
Criteri d'amidament de projecte: Longitud mesurada segons documentació gràfica de Projecte.
Criteri de mesura d'obra: Es mesurarà la longitud realment executada segons especificacions de Projecte.

| Codi | Ut | Descripció | Rendiment | Preu | Import |
|---|---|---|---|---|---|
| mt14lbr020g | m² | Làmina bituminosa autoadhesiva, Protect 330 "ROTHOBLAAS" de 1 mm d'espessor, d'aplicació en fred, temperatura d'aplicació entre 0°C i 40°C, per a fonamentacions, subministrada en rotllos de 33 cm d'amplada i 10 m de longitud. (material) | 0.6 | 37.8 | 22.680 |
| mo048 | h | Oficial 1ª muntador d'estructura de fusta. (mà d'obra) | 0.148 | 28.39 | 4.202 |
| mo095 | h | Ajudant muntador d'estructura de fusta. (mà d'obra) | 0.295 | 25.25 | 7.449 |
| % | % | Costos directes complementaris | 2 % | 34.331 | 0.687 |
|  |  | Costos directes |  |  | 35.018 |

Residus:
- col·locació: mt14lbr020g; factor de residu 0.035

## Recursos

**mt14lbr020g** m² Làmina bituminosa autoadhesiva
Dades tècniques: Cost energètic 120.962 MJ; Emissió de CO2 3.497 kg; Codi LER 17 03 02; Massa de l'element 2 kg; Volum 0.002 m3
Residus:
- embalatge: re170203 Plàstic. (component de residu); rendiment 0.07 kg; Codi LER 17 02 03; Massa de l'element 1 kg; Volum 0.001667 m3
