# Travament de mur d'entramat lleuger de fusta amb tauler estructural

- Propietat de l'arxiu: CYPE Ingenieros S.A.
- Format: FIEBDC-3/2016
- Programa: Generador de preus de la construcció. CYPE Ingenieros, S.A.
- Data: 04/07/2024
- Divisa: EUR
- Costos indirectes: 3 %
- IVA: 21 %

## E Estructures

### EM Fusta

#### EML Entramats lleugers

**EML020** m² Travament de mur d'entramat lleuger de fusta amb tauler estructural.
Travament de mur exterior d'entramat lleuger de fusta, a les dues cares, amb tauler estructural contraxapat de fusta de pi insigne (Pinus radiata), per a ús exterior, segons UNE-EN 636, de 18 mm d'espessor, amb vores cairejades, fixat als muntants amb claus, LBA ANKER "ROTHOBLAAS", d'acer galvanitzat d'alta adherència.
Inclou: Replanteig i marcat d'eixos. Preparació i tall dels taulers. Fixació dels taulers a l'entramat lleuger de fusta.
Criteri d'amidament de projecte: Superfície mesurada segons documentació gràfica de Projecte, sense deduir forats menors de 1 m² i deduint, en els buits de superfície major de 1 m², l'excés sobre 1 m².
Criteri de mesura d'obra: Es mesurarà la superfície realment executada segons especificacions de Projecte, sense deduir forats menors de 1 m² i deduint, en els buits de superfície major de 1 m², l'excés sobre 1 m².

| Codi | Ut | Descripció | Rendiment | Preu | Import |
|---|---|---|---|---|---|
| mt07tdm060b | m² | Tauler estructural contraxapat de fusta de pi insigne (Pinus radiata), per a ús exterior, segons UNE-EN 636, de 18 mm d'espessor, amb vores cairejades, Euroclasse D-s2, d0 de reacció al foc, segons UNE-EN 13501-1, classe E1 en emissió de formaldehid, segons UNE-EN 13986. (material) | 2 | 17.02 | 34.040 |
| mt07emr111N | U | Clau, LBA ANKER "ROTHOBLAAS", de 4 mm de diàmetre i 75 mm de longitud, d'acer galvanitzat d'alta adherència. (material) | 26.667 | 0.14 | 3.733 |
| mo048 | h | Oficial 1ª muntador d'estructura de fusta. (mà d'obra) | 0.295 | 28.39 | 8.375 |
| mo095 | h | Ajudant muntador d'estructura de fusta. (mà d'obra) | 0.295 | 25.25 | 7.449 |
| % | % | Costos directes complementaris | 2 % | 53.597 | 1.072 |
|  |  | Costos directes |  |  | 54.669 |

Residus:
- col·locació: mt07tdm060b; factor de residu 0.0070341

## Recursos

**mt07tdm060b** m² Tauler estructural contraxapat de fusta de pi insigne (Pinus radiata)
Dades tècniques: Cost energètic 244.377 MJ; Emissió de CO2 0.573 kg; Codi LER 17 02 01; Massa de l'element 8.3 kg; Volum 0.007545 m3
Residus:
- embalatge: re170203 Plàstic. (component de residu); rendiment 0.033 kg; Codi LER 17 02 03; Massa de l'element 1 kg; Volum 0.001667 m3

**mt07emr111N** U Clau, LBA ANKER "ROTHOBLAAS", de 4 mm de diàmetre i 75 mm de longitud, d'acer galvanitzat d'alta adherència
Dades tècniques: Cost energètic 4.647 MJ; Emissió de CO2 0.317 kg
Residus:
- embalatge: re150101 Envasos de paper i cartró. (component de residu); rendiment 0.09 kg; Codi LER 15 01 01; Massa de l'element 1 kg; Volum 0.001333 m3
- embalatge: re170203 Plàstic; rendiment 0.045 kg
