# Làmina altament transpirable, per l'exterior en façana ventilada

- Propietat de l'arxiu: CYPE Ingenieros S.A.
- Format: FIEBDC-3/2016
- Programa: Generador de preus de la construcció. CYPE Ingenieros, S.A.
- Data: 04/07/2024
- Divisa: EUR
- Costos indirectes: 3 %
- IVA: 21 %

## N Aïllaments e impermeabilitzacions

### NE Estanquitat

#### NEQ Façanes ventilades

**NEQ010** m² Làmina altament transpirable, per l'exterior en façana ventilada.
Làmina altament transpirable, acrílica, amb armadura de polièster, Traspir EVO UV 210 "ROTHOBLAAS", de 0,3 mm d'espessor i 210 g/m², de 0,04 m de gruix d'aire equivalent enfront de la difusió de vapor d'aigua, segons UNE-EN 1931, estanquitat a l'aigua classe W1 segons UNE-EN 1928, permeabilitat a l'aire 0,02 m³/h·m² a 50 Pa, Euroclasse B-s1, d0 de reacció al foc, segons UNE-EN 13501-1. Col·locació en obra: amb cavalcaments, per l'exterior del tancament vertical, sobre l'aïllament de la façana ventilada. Inclús grapes L "ROTHOBLAAS" i cinta autoadhesiva Front Band UV "ROTHOBLAAS" per a segellat de junts.
Inclou: Neteja i preparació de la superfície. Tall i preparació. Col·locació i fixació de la làmina per al control del vapor. Tall de la cinta de segellat. Col·locació de la cinta de segellat.
Criteri d'amidament de projecte: Superfície mesurada segons documentació gràfica de Projecte.
Criteri de mesura d'obra: Es mesurarà la superfície realment executada segons especificacions de Projecte.

| Codi | Ut | Descripció | Rendiment | Preu | Import |
|---|---|---|---|---|---|
| mt15pdr130d | m² | Làmina altament transpirable, acrílica, amb armadura de polièster, Traspir EVO UV 210 "ROTHOBLAAS", de 0,3 mm d'espessor i 210 g/m², de 0,04 m de gruix d'aire equivalent enfront de la difusió de vapor d'aigua, segons UNE-EN 1931, estanquitat a l'aigua classe W1 segons UNE-EN 1928, permeabilitat a l'aire 0,02 m³/h·m² a 50 Pa, Euroclasse B-s1, d0 de reacció al foc, segons UNE-EN 13501-1, amb resistència als raigs UV, rang de temperatura de treball de -40 a 100°C, per col·locar sota revestiments amb lamel·les de fusta, amb junts oberts de fins a 50 mm d'amplada màxima, subministrada en rotllos de 1,50x50 m, segons UNE-EN 13859-2. (material) | 1.15 | 4.35 | 5.003 |
| mt15pdr300M | U | Grapa L "ROTHOBLAAS", d'acer galvanitzat, de 8 mm d'altura; per a la fixació de làmines per al control del vapor. (material) | 5 | 0.02 | 0.100 |
| mt15pdr140d | m | Cinta autoadhesiva Front Band UV "ROTHOBLAAS", amb adhesiu acrílic sense dissolvents i pel·lícula de separació de paper siliconat, de 0,6 mm d'espessor i 75 mm d'amplada, amb resistència als raigs UV, rang de temperatura de treball de -30 a 100°C, per a aplicar en interiors i exteriors, per a la fixació i el segellat de làmines impermeabilitzants i per al control del vapor Traspir Evo UV 210 "ROTHOBLAAS", subministrada en rotllos de 20 m de longitud. (material) | 1.02 | 4.27 | 4.355 |
| mo054 | h | Oficial 1ª muntador d'aïllaments. (mà d'obra) | 0.056 | 29.34 | 1.643 |
| mo101 | h | Ajudant muntador d'aïllaments. (mà d'obra) | 0.028 | 25.28 | 0.708 |
| % | % | Costos directes complementaris | 2 % | 11.809 | 0.236 |
|  |  | Costos directes |  |  | 12.045 |

Residus:
- col·locació: mt15pdr130d; factor de residu 0.07
- col·locació: mt15pdr140d; factor de residu 0.0278571

## Recursos

**mt15pdr130d** m² Làmina altament transpirable
Dades tècniques: Cost energètic 25.189 MJ; Emissió de CO2 1.251 kg; Codi LER 17 02 03; Massa de l'element 0.21 kg; Volum 0.00035 m3
Residus:
- embalatge: re170203 Plàstic. (component de residu); rendiment 0.05 kg; Codi LER 17 02 03; Massa de l'element 1 kg; Volum 0.001667 m3

**mt15pdr300M** U Grapa L "ROTHOBLAAS", d'acer galvanitzat, de 8 mm d'altura; per a la fixació de làmines per al control del vapor
Dades tècniques: Cost energètic 0.713 MJ; Emissió de CO2 1.122 kg
Residus:
- embalatge: re150101 Envasos de paper i cartró. (component de residu); rendiment 1.32 kg; Codi LER 15 01 01; Massa de l'element 1 kg; Volum 0.001333 m3

**mt15pdr140d** m Cinta autoadhesiva Front Band UV "ROTHOBLAAS"
Dades tècniques: Cost energètic 0.136 MJ; Emissió de CO2 0.007 kg; Codi LER 17 02 03; Massa de l'element 0.0014 kg; Volum 0.000002 m3
